# Gesamtschule Buseck - Umbau NaWi Bereich
Leistungsbeschreibung (GAEB DA XML 3.1, DA81)
Projekt: GAEB 90
Erstellt mit: GAEB Toolbox V3.3 G90 R20220512/ GXML Toolbox V3.3 R20220512, GAEB 90 Import, 05.09.2026

## 1.0 Allgemeines
a.) Folgende Abkürzungen sind gültig:
AG --> Auftraggeber
AN --> Auftragnehmer
BÜ --> Bauüberwachung (des AG)
BA --> Bauabschnitt
BT --> Bauteil
BE --> Baustelleneinrichtung
o. glw --> oder gleichwertig
inkl. --> inklusive
KW --> Kalenderwochen
KT --> Kalendertage
WT --> Werktage (6 -Tage Woche)
JF --> Jour Fixe
B --> Breite
D --> Dicke
T --> Tiefe
H --> Höhe
b/h/t ---> Breite /Höhe/Tiefe
ZTV ---> Zusätzliche Technischen Vertragsbedingungen
ATV  ---> Allgemeine Technischen Vertragsbedingungen
HBO/LBO ---> Hessische Bauordnung bzw. Landesbauordnung
abZ ---> allgemeine bauaufsichtliche Zulassung
abP ---> allgemeines bauaufsichtliches Prüfzeugnis
ZiE ---> Zulassung im Einzelfall

b) Produktangaben:
Aus Gründen der Instandhaltung, Lagerhaltung, Wirtschaftlichkeit und der
Fortführung bzw. Erweiterung bestehender Anlagen können
Fabrikatsvorgaben festgeschrieben werden.
Das Leitprodukt ist dann anzubieten; gleichwertige Produkte anderer
Hersteller sind zugelassen (§ 7 Abs. 2 VOB/A), sofern deren
Gleichwertigkeit durch den Bieter nachgewiesen wird.

c) Unbestimmte zeitliche Vorgaben verstehen sich wie folgt:
"sofort" --> in der Regel am gleichen Tag, spätestens aber am Folge WT
"unverzüglich" --> "ohne schuldhaftes Zögern" in der Regel innerhalb
einer KW, spätestens aber nach 10 WT
"rechtzeitig"--> unter Berücksichtigung der bauteilabhängigen Liefer-
und Fertigungs- und Montage- bzw. Ausführungszeiten. Eine angemessene
Bearbeitungszeit der BÜ und des AG ist zu berücksichtigen.
"angemessene Bearbeitungszeit " --> in der Regel innerhalb einer KW,
spätestens aber nach zwei KW nach Eingang. In Urlaubszeiten gelten
Sonderregelungen.

## 1.1 Angaben zur Baustelle
Die Baustelle befindet sich auf dem Gelände der Gesamtschule Busecker
Tal.

Hausanschrift: Grüner Weg 3, 35418 Buseck

Bei der Baumaßnahme handelt es sich um eine Sanierung und Umbau
vorhandener Gebäudeteile im Bestand und Nutzung.

Die Baustelle wird vorwiegend über den Grünen Weg und Oberer
Scherbrandsweg erschlossen. Die Baustellenzufahrt erfolgt gem.
beiliegenden Übersichtsplan.

Dem Bieter wird dringend empfohlen, sich vor Abgabe seines Angebotes
über die Lage und Beschaffenheit der Baustelle des Baugeländes, über
Zufahrts- und Lagermöglichkeiten im Hinblick auf Art und Umfang der
Leistungen zu unterrichten.

In Unkenntnis der Örtlichkeit oder des genauen Leistungsumfangs
abgegebene Angebote berechtigen den Bieter nicht zu Nachforderungen.

Der AG stellt Baustrom und Bauwasser zur Verfügung. Die Verbrauchskosten
werden vom AG getragen.

Die Baustelle / BE - Fläche wird mit einen Bauzaun gesichert.

Allgemeine Hinweise, die bei der Preisbildung zu berücksichtigen sind:
- Lagerflächen stehen in beschränken Umfang im Außenbereich zur
Verfügung.
- Mit den fertigen Oberflächen besonders im Altbau muss sehr pfleglich
um
  gegangen werden.
- Sämtliche Transporte über das Gelände sind mit besonderer Vorsicht
  durchzuführen. Rückwärtsfahrten sind nur mit Einweisung möglich.
Transporte
  möglichst nur in Randzeiten durchzuführen.
- Es besteht die Möglichkeit einen Kran zu stellen.
- Das Arbeitsumfeld ist zu schützen.

## 1.2 Arbeitszeiten / Ausführungsbeginn
Arbeitszeiten:
Die allgemeinen Arbeitszeiten sind Montag bis Samstag von 7:00 bis
17:00.

Bei der Preisfindung sind 6 Arbeitstage pro Woche zu kalkulieren. Die 6
-Tage Wochen ist zwingend durchzuführen, um die Zwischen- und Endtermine
einzuhalten. Eine besondere Vergütung für die Samstagsarbeit gibt es
nicht.

Lärmintensive Arbeiten sind mit der Schulleitung abzustimmen oder in
Randzeiten (bis 8:00 und ab 15:00 Uhr) durchzuführen. Die hieraus
resultierenden zeitlichen Einschränkungen sind im Bauzeitenplan (Anlage)
berücksichtigt; sie sind bei der Kalkulation zu beachten.

Ausführungsbeginn:
Der Ausführungsbeginn ist den allgemeinen Vertragsbestimmungen zu
entnehmen.

Der Leistungsabruf erfolgt  gem. VOB Teil B § 5 (2) vor Beginn der
beauftragten Leistung des jeweiligen Abschnittes/Gewerkes

## 1.3 Baustellenordnung
Der AN verpflichtet sich für die Einhaltung der Baustellenordnung zu
sorgen. Diese Verpflichtung ist besonders in Hinblick auf
Nachunternehmer verbindlich.

Die Baustellenordnung wird im Zuge der Sigeko - Einweisung übergeben.

Im Vorfeld wird auf die folgenden Punkte hingewiesen:
1. Auf dem gesamten Gelände inkl. dem Baufeld und den von Bauzaun
umschlossenen Freiflächen herrscht absolutes Alkohol- und Rauchverbot.
Der AG behält sich vor, Personen, die diese Verbot missachten,
unmittelbar von der Baustelle zu verweisen.

2. Es wird untersagt auf dem Gelände oder innerhalb des Bauzaunes
Wohncontainer, Wohnwagen, Zelte oder ähnliche Unterkünfte zu errichten.
Der Aufenthalt auf dem Gelände nach 20:00 ist nur mit ausdrücklicher
Genehmigung des Bauherrn möglich.

3. Der AN verpflichtet sich, das (die) Baustellentor(e) den Bauzaun und
die Bautüren ständig verschlossen zu halten. Durch Bestellung eines
persönlich verantwortlichen Mitarbeiters ist sicherzustellen, dass das
Baustellentor beim Betreten und Verlassen verschlossen wird. Bei
Materialanlieferung und -abtransport hat der bestellte Mitarbeiter
ebenfalls dafür Sorge zutragen, dass das Baustellentor ständig
verschlossen bleibt.
Baustellentore werden mit einer Kette und Vorhängeschloss verschlossen.
Jeder AN bekommt einen Schlüssel ausgehändigt.

4. Der AN verpflichtet sich Verschnitt-, Abbruch und
Verpackungsmaterialien sowie Haushaltsmüll unmittelbar abfahren zu
lassen oder in verschließbaren Container zu lagern. Der Aufstellort ist
mit der BÜ abzustimmen. Es sind verschließbare Container zu verwenden.
Der AN hat eigenverantwortlich Fremdbenutzung  auszuschließen.

Die Baustelle ist wöchentlich von den jeweils tätigen Firmen aufzuräumen
und zu kehren. Die genaue Verfahrensweise wird am Baustellen JF
festgelegt.

Der AG behält sich ausdrücklich vor, bei Nichteinhaltung der vg.
Verpflichtung eine Ersatzmaßnahme durchzuführen und die tätigen Firmen
zu belasten.

5. Vor Arbeitsbeginn werden dem AN einzelne Bereiche besenrein vom
Vorunternehmer / AG übergeben. Nach Fertigstellung sind diese Bereiche
ebenfalls besenrein zurück zu übergeben. In der Regel werden formlose
Begehungen gemeinsam mit der Bauüberwachung durchgeführt.

## Amoksicherung
Grundsätzlich ist für alle Türen eine Umrüstung in eine Amoksicherung
vorgesehen.
Die Schließfunktion ist hierfür eine Paniksicherung/Panikschloß.

Die angegebenen Leistungen müssen eine Umrüstung hierfür möglich machen.

## 360 ZTV Metallbauarbeiten DIN 18360 (in Verbindung mit der DIN 18357 und DIN 18361)
10. Normen, Vorschriften, Bestimmungen und Richtlinien
Die ZTV Metallbauarbeiten gelten auch für die DIN 18357
Beschlagsarbeiten und DIN 18361 Verglasungsarbeiten

20. Stoffe, Bauteile
20.1 Für alle zur Verwendung kommenden Bauprodukte und Bauarten sind
neben den Ver- und Anwendbarkeitsnachweisen auch die
Verarbeitungsrichtlinien und -vorschriften der Systemanbieter bzw.
Hersteller zu beachten.

20.2 Es sind gütegesicherte Bauprodukte und Bauarten anzubieten.
Für Produkte / Systeme, die nicht über eine Überwachungs- oder
Gütegemeinschaft zertifiziert wurden, sind auf Verlangen die Nachweise
Gleichwertigkeit vorzulegen.

20.3 Werkstoffe / Oberflächen / Korrosionsschutz
Sämtliche Werkstoffe und Materialien sind eigenverantwortlich vom AN
entsprechend den technischen und normativen Vorgaben aufeinander
abgestimmt zu verwenden. Auf Verlangen der BÜ ist ein entsprechender
Nachweis durch den AN zu erbringen.

20.3.1 Sämtliche Bauteile, die der Witterung ausgesetzt oder später
unzugänglich sind, müssen dauerhaft wirksam gegen Korrosion geschützt
werden.

20.3.2 Antidröhn
Sämtliche Blechbekleidungen, flächigen Abdeckungen usw wie  z.B.
Fensterbänke, Stützenverkleidungen, Abdeckbleche, Lisenen, Attikahauben
etc., sind wirksam zu entdröhnen. Das Antidröhnmaterial - nicht brennbar
- wird vor dem Einbau auf die Rückseite aufgespritzt oder im
Spachtelverfahren aufgetragen. Aufgeklebte Antidröhnplatten sind nicht
zugelassen.

30. Ausführung
30.1 Es ist eine hochwertige planerische und handwerkliche Durchführung
der Leistung anzubieten. Hierfür ist nachweislich geschultes
Fachpersonal, dass für alle zur Verwendung kommenden Materialien und
Konstruktionen die notwendige Sachkunde der Verarbeitungsrichtlinien,
Zulassungen, Werksvorschriften, Arbeitsvorbereitungen,
Arbeitsanleitungen und Nachbehandlungen, sowie die nötige Erfahrung mit
dem Umgang hat, einzusetzen.
Ein Nachweis ist auf Verlangen zu erbringen. Der AG behält sich
ausdrücklich vor, nicht ausreichend qualifiziertes Personal von der
Baustelle zu verweisen. Das gilt besonders für den örtlichen Vorarbeiter
und bei Standsicherheits-, Brandschutz-, Abdichtungs- und
Systemanforderungen.

30.2 Metallbaukonstruktionen (Fenster-, Tür-, Fassaden- und
Dachkonstruktionen usw.)
Es sind nur Konstruktionen / Produktlinien eines Systemanbieters
zulässig, um ein einheitliches Gesamterscheinungsbild zu gewährleisten
und um die Unterhaltung (Wartung, Reparatur, Ersatzteilvorhaltung usw.)
zu vereinfachen.
Begründet Abweichungen sind in Abstimmung mit dem AG zulässig.

30.2.1 Profilbemessung / Statischer Nachweis
Planerische Vorgaben in den Ausschreibungsbeilagen / LV Text stellen die
gestalterischen bzw. formalen Vorgaben dar und sind statisch nicht
verbindlich geprüft.
Der Bieter / AN hat die statischen Berechnungen / Vordimensionierung der
zum Einbau kommenden Teile alleinverantwortlich durchzuführen.
Mit Abgabe des Angebotes bestätigt der Bieter, dass er bei der Bemessung
und Kalkulation der ausgeschriebenen Leistungen / Konstruktionen die
Gebäudeform, die Gebäudehöhe, die zu berücksichtigenden Windlasten
(Druck und Sog) sowie alle weiterhin wirkenden Belastungen in seinen
Berechnungen berücksichtigt hat.
Grundsätzlich können sich größere Profilabmessungen ergeben, die vom AN
im Angebot zu berücksichtigen sind. Unabhängig davon sind im Rahmen der
Vorgaben des Systemanbieters die Profilabmessungen zu minimieren.
Der statische Nachweis ist vom AN zu erbringen. Der prüffähige statische
Nachweis wird als besondere Leistung vergütet.

30.3 Beschläge
Die Beschläge müssen eigenverantwortlich vom Bieter entsprechend  zu
erwartenden bzw. angegebenen Belastungen und normativen Vorgaben
ausgelegt werden. Die Möglichkeit zur Wartung und Instandhaltung muss
gegeben sein.
Grundsätzlich Fenster und Türen minimal gem. DIN EN 1191 mit 20.000 bzw.
200.000 Zyklen auszulegen.

30.4 Glasdicken / -aufbau

Die Glasdicken und der Glasaufbau sind entsprechend den speziellen,
objektbezogenen Anforderungen, normativen Vorgaben und den Vorschriften
des Glaslieferanten eigenverantwortlich zu ermitteln.
Wärmeschutzgläser sind grundsätzlich mit verbesserten Randverbund PSIg =
0,05 W/mK zu verwenden

30.4.1 ESG-Gläser

Grundsätzlich gilt für alle Verglasungen im Außenbereich, dass alle
notwendigen oder geforderten ESG -Scheiben als ESG - H ausgeführt werden
müssen, um dass Spontanbruchrisiko durch Nickelsulfid Einschluss zu
minimieren.

30.4.2 Sicherheitsglas
Grundsätzlich sind bei Türen und bodenstehenden Verglasungen
Sicherheitsgläser in Abstimmung mit der BÜ zu verwenden.

30.5 Baukörperanschlüsse
Die Baukörperanschlüsse sind entsprechend den speziellen,
objektbezogenen Anforderungen und normativen Vorgaben vom AN zu planen
und im Zuge der Werk- und Montageplanung zur Freigabe vorzulegen.

30.5.1 Außenbereich (Anwendung ENEV)
Die innere Abdichtung zum Baukörper ist dauerhaft dampfdicht und die
äußere Abdichtung diffusionsoffen und schlagregendicht herzustellen.
Die Fugenbreite ist zu minimieren und hohlraumfrei mit Dämmstoff oder
anderen Stoffen gem. den Systemanforderungen bzw. Zulassungen zu füllen.

30.5.2 Bauabdichtungsfolien
Grundsätzlich sind überputzbare Bauabdichtungsfolien  zu verwenden.

30.5.3 Fugenabdeckung
Im Innenbereich ist grundsätzlich umlaufend ein Anschlusswinkel oder
Holzleiste in Abhängigkeit Rahmenmaterial zu kalkulieren. Die Fuge muss
komplett überdeckt sein.

30.6 Notwendige CE Kennzeichnung sind auch am fertigen Produkt dauerhaft
in Abstimmung mit der BÜ anzubringen.

30.7 Inbetriebnahme / Abnahme
Die Griffe und Rosetten sind erst nach Abschluss der Montage
beziehungsweise vor der Abnahme zu montieren.
Der BÜ sind im Vorfeld 2 Stück prov. Griffe zu übergeben, um die
Baustellenlüfung zu ermöglichen.

30.8 Blitzschutz
Der AN ist verpflichtet, alle Fassadenelemente entsprechend den
Richtlinien insbesondere DIN VDE 0185, DIN 18384, DIN 57185 sowie
VdS-Richtlinie 2006 leitend miteinander zu verbinden und sich vor
Ausführung der Arbeiten eigenverantwortlich mit der bauseitigen
Blitzschutzfirma über die Schnittstelle abzustimmen.

Die Güte- und Prüfbestimmungen für die Errichtung von Blitzschutzanlagen
- RAL-GZ 642 ist zu beachten.

40. Leistungsumfang
40.1 Folgende Leistungen u.a als Nebenleistungen in die Einheitspreise
einzukalkulieren:
b) Aufwendungen, die sich aus dem beiliegenden Bauzeiten ergeben.
c) Bereitstellen von Aufenthalts- und Lagerräumen
d) Prüfen des Untergrundes / der Vorleistung und nivellieren der
relevanten Höhen inkl. Dokumentation, die der BÜ vor Ausführungsbeginn
zu übergeben ist.
e) Mitbenutzung der vom AN gestellten Arbeits- und Schutzgerüste durch
den AG, seiner Erfüllungsgehilfen und anderer Firmen, während der
notwendigen Standzeiten.

50. Abrechnung
50.1 Herstellen von Aufmaßplänen mit Bauteilansichten auf Basis der
Architektenplänen und der eigenen Dokumentation mit der Darstellung
aller zur Abrechnung kommenden Leistungen.

## 399 Zustimmung im Einzelfall
Bauprodukte bedürfen grundsätzlich einer allgemeinen bauaufsichtlichen
Zulassung des DIBt "Deutsches Institut für Bautechnik" oder einer
Zustimmung im Einzelfall (ZiE) der jeweiligen Bauaufsichtsbehörde. Die
Planung ist so angelegt, dass eine allgemeine bauaufsichtlichen
Zulassung des DIBt gegeben sein sollte. Ist aus im Moment nicht
erkennbaren Gründen eine ZiE (Zustimmung im Einzelfall) erforderlich, so
ist diese frühzeitig durch den AN anzumelden, dass keine Verzögerungen
im Bauablauf entstehen. Die Beantragung der ZiE erfolgt über den
AG/Vertreter des AG. Die vorbereitenden Arbeiten, wie z.B. Werk- und
Montageplanung, Produktbeschreibung, Produktdatenblätter, Beschreibungen
etc.  erfolgen durch den AN

## Metallbauarbeiten, Innen

### Titel 1 Baustelleneinrichtung AN

**1.1 Baustelleneinrichtung AN**
Einrichten, Vorhalten und Räumen der gesamten für die
ausgeschriebene Leistung notwendigen
Baustelleneinrichtung inkl. den Transport zur
Verwendungsstelle  entsprechend der besonderen
Anforderung der Baumaßnahme, wie sämtliche Geräte,
Maschinen, Förder- und Hebegeräte, Autokran usw.,
besondere Schutzeinrichtungen und -vorkehrungen bei
staubintensiven Arbeiten, alle Gerüste entsprechend der
Einsatzhöhe, Mannschafts-, Sanitär- und
Materialcontainer nach Notwendigkeit und Auflage der
Bauberufsgenossenschaft, sofern nicht explizit als
bauseitige Leistung beschrieben.

Bauseits werden nur folgende Leistungen
zur Verfügung gestellt :
- Baustellen WC
- Besprechungs, - und Mannschaftscontainer
- Fassadengerüste während der Montagephase
Menge: 1,000 psch
DIN 276-1: 344

### Titel 2 Planung AN

**2.1 Planung AN, Werkstattzeichnungen**
Planung des AN  bestehend aus:

1. Erstellen von Aufmaßpläne für die eigenen Planung.
2. Herstellen der Werkstattzeichnungen auf Grundlage
der Architektenpläne, der Statik  und des örtlichen
eigenen Aufmaßes.
3. Herbeiführen der Prüfung und Genehmigung durch den
Prüfstatiker (sofern erforderlich oder gefordert)
4. Herstellen von  Bestandspläne als Papierpause, A3 -
Verkleinerung und als
Datei auf CD, Format DWG und PDF

Alle Planungen sind in prüffähiger Form der Bauleitung
zur Freigabe vorzulegen.
Menge: 1,000 psch
DIN 276-1: 344

### Titel 3 Begradigung der Wände und Stürze

*Hinweis: 1. Hinweistext zu Titel 3*
Stundenlohnarbeiten dürfen nur auf besondere Anordnung
ausgeführt werden.

Die in nachfolgendem Titel Stundenlohnarbeiten
aufgeführten Arbeiten werden gegen Nachweis, jedoch nur
nach ausdrücklicher Anordnung durch die
Objektüberwachung/des AG vergütet. Dies
Stundenlohnarbeiten sind durch Arbeitskräfte nur auf
Anordnung des AG ausführen. Der Verrechnungssatz für
die jeweilige Arbeitskraft umfasst sämtliche
Aufwendungen, insbesondere den tatsächlichen Lohn
einschließlich vermögenswirksamer Leistungen mit den
Zuschlägen für Gemeinkosten (Sozialkassenbeiträge,
Winterbauumlage und dgl.), sowie Lohn- bzw.
Gehaltsnebenkosten und Zuschläge für Überstunden.

Für die Ausführung von untergeordneten Leistungen, wie
z.B. Stemmarbeiten, Reinigungsarbeiten, etc. wird nur
der Lohn eines Helfers / einer Hilfskraft vergütet,
auch wenn der Auftragnehmer höher qualifiziertes
Personal einsetzt. Stunden von aufsichtsführendem
Personal (Bauleiter) für Besprechungen, Aufmaß,
Abrechnung, etc. werden nicht gesondert vergütet. Diese
Kosten sind mit den angebotenen Stundensätzen
abgegolten. Auf VOB/B § 2 Ziff. 9 und § 15 wird
hingewiesen.

Stundenzettel müssen eindeutig erkennen lassen: den
Vor- und Zunamen, den Beruf, die Lohngruppe laut Tarif,
die Arbeitsleistung nach Zeit, Ort und Dauer, den
Verbrauch von Baustoffen, die Benutzung von Maschinen.
Die vom Auftragnehmer unterschriebenen Stundenzettel
müssen für jeden Kalendertag getrennt ausgestellt sein
und sind täglich der Objektüberwachung in doppelter
Ausfertigung zur Anerkennung vorzulegen. Nachträglich
eingereichte Stundenzettel werden nicht anerkannt.

**3.1 Facharbeiterstunden**
Begradigen von Wandlaibungen und Sturzunterseiten im
Bereich der Tür- und Fensteröffnungen gem. Titel 4 und
5, einschl. Abtragen loser/unebener Putz- bzw.
Mauerwerksteile, Herstellen einer ebenen,
rechtwinkligen Anschlussfläche, liefern und einbauen
des erforderlichen Ausgleichsmaterials, Entsorgung des
Abbruchmaterials
Menge: 5,000 h
DIN 276-1: 334

**3.2 Helferstunden**
Begradigen von Wandlaibungen und Sturzunterseiten im
Bereich der Tür- und Fensteröffnungen gem. Titel 4 und
5, einschl. Abtragen loser/unebener Putz- bzw.
Mauerwerksteile, Herstellen einer ebenen,
rechtwinkligen Anschlussfläche, liefern und einbauen
des erforderlichen Ausgleichsmaterials, Entsorgung des
Abbruchmaterials.
Menge: 5,000 h
DIN 276-1: 334

### Titel 4 Metallrahmentüren, Innen

*Hinweis: 1. Hinweistext zu Titel 4*
Die Türen des Titels sind von einem Hersteller
anzubieten.
Die Eintragungen in den ersten Positionen gelten für
alle Türen und Bauteile.

**4.1 Brandschutz-Türelement Rohrrahmentür mit Feststehenden Glas-Seitenteil, ca. 1.300/3.615 * 2.260 mm, T30-RS; R´w 37 dB (T-A-001a-1)**
Innentür als Drehtür, einflügelig, Rohrrahmentür inkl.
Schloss, Bänder sowie Zarge mit Dichtung.

Allgemeine Anforderungen:
Baurichtmaß (B/H):  ca. 3.615 (Tür 1.300) mm / 2.260 mm

Lichtes Durchgangsmaß von 1.200 mm ist zu gewährleisten

Verglasung:
mind. 10 mm VSG-SI mit Schallschutzfolie, nach
Zulassung und Prüfung
Brandschutz nach Zulassung

Türblatt:
Aluminium-Rohrrahmentür  DB 703, nach Bemusterung
Rahmenbreite inkl. Glasleiste max 110mm,
Bandseite flächenbündig zur Zarge.

Rahmen:
Aluminiumrahmen DB 703, nach Bemusterung,
Spiegelbreite ca. 50 mm.
Brandschutz: T-30 RS, Panikfunktion
Wärmeschutz: ohne besondere Anforderung
Schallschutz: R´w 37 dB
Einbruchschutz: ohne besondere Anforderung
Schlossvorrichtung: PZ
Beschichtung:  Pulverbeschichtet Farbe DB 703, nach
Bemusterung

Einbauort / -höhe:  EG bis 4,00 m

Fabrikat und Typ: '....................................
...........................'
Menge: 1,000 St
DIN 276-1: 344

**4.2 Freilauftürschließer als Feststellanlage für 1-flg. Türen Zulage**
Freilauftürschließer als Feststellanlage  für 1-flg.
Türen Funktionen: optional
auswählbar  PRODUKTBESCHREIBUNG / FUNKTIONEN
SCHLIESSKÖRPER Schließkraft: EN 3-6 Freilauffunktion ab
0° Türöffnungswinkel inklusive nicht sichtbarer
Montageplatte  mit Bohrbild nach DIN EN 1154 Beiblatt
1 stufenlos einstellbare
Schließgeschwindigkeit Endschlag 7° - 0° nicht
sichtbare Verschraubung  PRODUKTBESCHREIBUNG /
FUNKTIONEN GLEITSCHIENE Gleitschiene mit integriertem
Rauchmelder  mit Betriebs-, Verschmutzungs- und
Wartungsanzeige Rauchmelder mit
Alarmschwellennachführung für gleich bleibendes
Ansprechverhalten  TECHNISCHE MERKMALE max.
Nennausgangsleistung: 9,8 W Anschlussspannung: 230 V
AC, +/- 10% Betriebsspannung 24 V DC Schutzart: IP
30 geprüft nach EN 54 Teil 7  ZULASSUNG UND ZERTIFIKATE
 Fertigung nach DIN ISO 9001 Umwelt Produktdeklaration
ISO 14025 und EN 15804 EPD Deklarationsnummer:
EPD-ARG-20160183-IBG1-DE Türschließer geprüft nach EN
1154 CE-Kennzeichnung für Bauprodukte Barrierefrei nach
DIN 18040 bis 1.400 mm Türbreite Allgemein
bauaufsichtlich zugelassen vom DIBt, Berlin, für die
Verwendung als Feststellanlage. Abnahmeprüfung
vorgeschrieben.  EN 1154 KLASSIFIZIERUNG Schließen aus
180° Türöffnung Klasse 4 Dauerfunktion 500000 Zyklen
Klasse 8 Türschließergröße EN 3-6 Anwendbarkeit an
Feuer- u. Rauchschutztüren Klasse 1 Sicherheit Klasse
1 Hohe Korrosionsbeständigkeit Klasse 4  EN 1155
KLASSIFIZIERUNG Anwendungsklasse 3  Dauerfunktion
500000 Zyklen Klasse 8 Feststellungsgröße EN
3-6 Anwendbarkeit an Feuer- u. Rauchschutztüren Klasse
1 Sicherheit Klasse 1 Hohe Korrosionsbeständigkeit
Klasse 0  EINSATZBEREICHE - einflügelige Türen -
Innentüren - Rauch- und Feuerschutztüren - Flucht- und
Rettungswegtüren - barrierefreie Türen
  TÜRART 1-flg.  MONTAGEPOSITION Montagearten: Normalmo
tage Bandseite, DIN-Links und DIN-Rechts
verwendbar  FARBE Sonderfarbe DB703

Fabrikat und Typ: '....................................
...........................'
Menge: 1,000 St
DIN 276-1: 344

**4.3 Türelement Rohrrahmentür mit Feststehenden Glas-Seitenteil, ca. 1.260/1,635 * 2.260 mm; R´w 37 dB (T-A-003-1)**
Innentür als Drehtür, einflügelig, Rohrrahmentür inkl.
Schloss, Bänder sowie Zarge mit Dichtung.

Allgemeine Anforderungen:
Baurichtmaß (B/H):  ca. 2.260 (Tür 1.260) mm / 2.260 mm

Lichtes Durchgangsmaß von 900 mm ist zu gewährleisten

Verglasung:
mind. 10 mm VSG-SI mit Schallschutzfolie, nach
Zulassung und Prüfung

Türblatt:
Aluminium-Rohrrahmentür  DB 703, nach Bemusterung
Rahmenbreite inkl. Glasleiste max 110mm,
Bandseite flächenbündig zur Zarge.

Rahmen:
Aluminiumrahmen DB 703, nach Bemusterung,
Spiegelbreite ca. 50 mm.
Brandschutz: Panikfunktion
Wärmeschutz: ohne besondere Anforderung
Schallschutz: R´w 37 dB
Einbruchschutz: ohne besondere Anforderung
Schlossvorrichtung: PZ
Beschichtung:  Pulverbeschichtet Farbe DB 703, nach
Bemusterung

Einbauort / -höhe:  EG bis 4,00 m
Menge: 1,000 St
DIN 276-1: 344

**4.4 Türelement Rohrrahmentürl, ca. 1.260 * 2.260 mm; R´w 37 dB (T-A-007-2)**
Innentür als Drehtür, einflügelig, Rohrrahmentür inkl.
Schloss, Bänder sowie Zarge mit Dichtung.

Allgemeine Anforderungen:
Baurichtmaß (B/H):  ca. 1.260 mm / 2.260 mm
Lichtes Durchgangsmaß von 900 mm ist zu gewährleisten

Verglasung:
mind. 10 mm VSG-SI mit Schallschutzfolie, nach
Zulassung und Prüfung

Türblatt:
Aluminium-Rohrrahmentür  DB 703, nach Bemusterung
Rahmenbreite inkl. Glasleiste max 110mm,
Bandseite flächenbündig zur Zarge.

Rahmen:
Aluminiumrahmen DB 703, nach Bemusterung,
Spiegelbreite ca. 50 mm.
Brandschutz: Panikfunktion
Wärmeschutz: ohne besondere Anforderung
Schallschutz: R´w 37 dB
Einbruchschutz: ohne besondere Anforderung
Schlossvorrichtung: PZ
Beschichtung:  Pulverbeschichtet Farbe DB 703, nach
Bemusterung

Einbauort / -höhe:  EG bis 4,00 m
Menge: 1,000 St
DIN 276-1: 344

**4.5 Brandschutz-Türelement Rohrrahmentür mit Feststehenden Glas-Seitenteil, ca. 1.260/2,010 * 2.260 mm; T30-RS; R´w 37 dB (T-A-009-1; T-A-14-1; T-A-15-1; T-A-16-1)**
Innentür als Drehtür, einflügelig, Rohrrahmentür inkl.
Schloss, Bänder sowie Zarge mit Dichtung.

Allgemeine Anforderungen:
Baurichtmaß (B/H):  ca. 2.010 (Tür 1.260) mm / 2.260 mm

Lichtes Durchgangsmaß von 900 mm ist zu gewährleisten

Verglasung:
mind. 10 mm VSG-SI mit Schallschutzfolie, nach
Zulassung und Prüfung
Brandschutz nach Zulassung

Türblatt:
Aluminium-Rohrrahmentür  DB 703, nach Bemusterung
Rahmenbreite inkl. Glasleiste max 110mm,
Bandseite flächenbündig zur Zarge.

Rahmen:
Aluminiumrahmen DB 703, nach Bemusterung,
Spiegelbreite ca. 50 mm.
Brandschutz: T-30 RS, Panikfunktion
Wärmeschutz: ohne besondere Anforderung
Schallschutz: R´w 37 dB
Einbruchschutz: ohne besondere Anforderung
Schlossvorrichtung: PZ
Beschichtung:  Pulverbeschichtet Farbe DB 703, nach
Bemusterung

Einbauort / -höhe:  EG bis 4,00 m
Menge: 4,000 St
DIN 276-1: 344

**4.6 Freilauftürschließer als Feststellanlage für 1-flg. Türen Zulage**
Freilauftürschließer als Feststellanlage  für 1-flg.
Türen Funktionen: optional
auswählbar  PRODUKTBESCHREIBUNG / FUNKTIONEN
SCHLIESSKÖRPER Schließkraft: EN 3-6 Freilauffunktion ab
0° Türöffnungswinkel inklusive nicht sichtbarer
Montageplatte  mit Bohrbild nach DIN EN 1154 Beiblatt
1 stufenlos einstellbare
Schließgeschwindigkeit Endschlag 7° - 0° nicht
sichtbare Verschraubung  PRODUKTBESCHREIBUNG /
FUNKTIONEN GLEITSCHIENE Gleitschiene mit integriertem
Rauchmelder  mit Betriebs-, Verschmutzungs- und
Wartungsanzeige Rauchmelder mit
Alarmschwellennachführung für gleich bleibendes
Ansprechverhalten  TECHNISCHE MERKMALE max.
Nennausgangsleistung: 9,8 W Anschlussspannung: 230 V
AC, +/- 10% Betriebsspannung 24 V DC Schutzart: IP
30 geprüft nach EN 54 Teil 7  ZULASSUNG UND ZERTIFIKATE
 Fertigung nach DIN ISO 9001 Umwelt Produktdeklaration
ISO 14025 und EN 15804 EPD Deklarationsnummer:
EPD-ARG-20160183-IBG1-DE Türschließer geprüft nach EN
1154 CE-Kennzeichnung für Bauprodukte Barrierefrei nach
DIN 18040 bis 1.400 mm Türbreite Allgemein
bauaufsichtlich zugelassen vom DIBt, Berlin, für die
Verwendung als Feststellanlage. Abnahmeprüfung
vorgeschrieben.  EN 1154 KLASSIFIZIERUNG Schließen aus
180° Türöffnung Klasse 4 Dauerfunktion 500000 Zyklen
Klasse 8 Türschließergröße EN 3-6 Anwendbarkeit an
Feuer- u. Rauchschutztüren Klasse 1 Sicherheit Klasse
1 Hohe Korrosionsbeständigkeit Klasse 4  EN 1155
KLASSIFIZIERUNG Anwendungsklasse 3  Dauerfunktion
500000 Zyklen Klasse 8 Feststellungsgröße EN
3-6 Anwendbarkeit an Feuer- u. Rauchschutztüren Klasse
1 Sicherheit Klasse 1 Hohe Korrosionsbeständigkeit
Klasse 0  EINSATZBEREICHE - einflügelige Türen -
Innentüren - Rauch- und Feuerschutztüren - Flucht- und
Rettungswegtüren - barrierefreie Türen
  TÜRART 1-flg.  MONTAGEPOSITION Montagearten: Normalmo
tage Bandseite, DIN-Links und DIN-Rechts
verwendbar  FARBE Sonderfarbe DB703
Menge: 4,000 St
DIN 276-1: 344

**4.7 Brandschutz-Türelement Rohrrahmentür mit Feststehenden Glas-Seitenteil, ca. 1.260/1,625 * 2.260 mm; T30-RS; R´w 37 dB (T-A-017-1)**
Innentür als Drehtür, einflügelig, Rohrrahmentür inkl.
Schloss, Bänder sowie Zarge mit Dichtung.

Allgemeine Anforderungen:
Baurichtmaß (B/H):  ca. 1.625 (Tür 1.260) mm / 2.260 mm

Lichtes Durchgangsmaß von 900 mm ist zu gewährleisten

Verglasung:
mind. 10 mm VSG-SI mit Schallschutzfolie, nach
Zulassung und Prüfung
Brandschutz nach Zulassung

Türblatt:
Aluminium-Rohrrahmentür  DB 703, nach Bemusterung
Rahmenbreite inkl. Glasleiste max 110mm,
Bandseite flächenbündig zur Zarge.

Rahmen:
Aluminiumrahmen DB 703, nach Bemusterung,
Spiegelbreite ca. 50 mm.
Brandschutz: T-30 RS; Panikfunktion
Wärmeschutz: ohne besondere Anforderung
Schallschutz: R´w 37 dB
Einbruchschutz: ohne besondere Anforderung
Schlossvorrichtung: PZ
Beschichtung:  Pulverbeschichtet Farbe DB 703, nach
Bemusterung

Einbauort / -höhe:  EG bis 4,00 m
Menge: 1,000 St
DIN 276-1: 344

**4.8 Freilauftürschließer als Feststellanlage für 1-flg. Türen Zulage**
Freilauftürschließer als Feststellanlage  für 1-flg.
Türen Funktionen: optional
auswählbar  PRODUKTBESCHREIBUNG / FUNKTIONEN
SCHLIESSKÖRPER Schließkraft: EN 3-6 Freilauffunktion ab
0° Türöffnungswinkel inklusive nicht sichtbarer
Montageplatte  mit Bohrbild nach DIN EN 1154 Beiblatt
1 stufenlos einstellbare
Schließgeschwindigkeit Endschlag 7° - 0° nicht
sichtbare Verschraubung  PRODUKTBESCHREIBUNG /
FUNKTIONEN GLEITSCHIENE Gleitschiene mit integriertem
Rauchmelder  mit Betriebs-, Verschmutzungs- und
Wartungsanzeige Rauchmelder mit
Alarmschwellennachführung für gleich bleibendes
Ansprechverhalten  TECHNISCHE MERKMALE max.
Nennausgangsleistung: 9,8 W Anschlussspannung: 230 V
AC, +/- 10% Betriebsspannung 24 V DC Schutzart: IP
30 geprüft nach EN 54 Teil 7  ZULASSUNG UND ZERTIFIKATE
 Fertigung nach DIN ISO 9001 Umwelt Produktdeklaration
ISO 14025 und EN 15804 EPD Deklarationsnummer:
EPD-ARG-20160183-IBG1-DE Türschließer geprüft nach EN
1154 CE-Kennzeichnung für Bauprodukte Barrierefrei nach
DIN 18040 bis 1.400 mm Türbreite Allgemein
bauaufsichtlich zugelassen vom DIBt, Berlin, für die
Verwendung als Feststellanlage. Abnahmeprüfung
vorgeschrieben.  EN 1154 KLASSIFIZIERUNG Schließen aus
180° Türöffnung Klasse 4 Dauerfunktion 500000 Zyklen
Klasse 8 Türschließergröße EN 3-6 Anwendbarkeit an
Feuer- u. Rauchschutztüren Klasse 1 Sicherheit Klasse
1 Hohe Korrosionsbeständigkeit Klasse 4  EN 1155
KLASSIFIZIERUNG Anwendungsklasse 3  Dauerfunktion
500000 Zyklen Klasse 8 Feststellungsgröße EN
3-6 Anwendbarkeit an Feuer- u. Rauchschutztüren Klasse
1 Sicherheit Klasse 1 Hohe Korrosionsbeständigkeit
Klasse 0  EINSATZBEREICHE - einflügelige Türen -
Innentüren - Rauch- und Feuerschutztüren - Flucht- und
Rettungswegtüren - barrierefreie Türen
  TÜRART 1-flg.  MONTAGEPOSITION Montagearten: Normalmo
tage Bandseite, DIN-Links und DIN-Rechts
verwendbar  FARBE Sonderfarbe DB703
Menge: 1,000 St
DIN 276-1: 344

**4.9 Türelement Rohrrahmentür mit Feststehenden Glas-Seitenteil, ca. 1.260/1,635 * 2.260 mm; R´w 37 dB (T-A-018-1)**
Innentür als Drehtür, einflügelig, Rohrrahmentür inkl.
Schloss, Bänder sowie Zarge mit Dichtung.

Allgemeine Anforderungen:
Baurichtmaß (B/H):  ca. 1.635 (Tür 1.260) mm / 2.260 mm

Lichtes Durchgangsmaß von 900 mm ist zu gewährleisten

Verglasung:
mind. 10 mm VSG-SI mit Schallschutzfolie, nach
Zulassung und Prüfung

Türblatt:
Aluminium-Rohrrahmentür  DB 703, nach Bemusterung
Rahmenbreite inkl. Glasleiste max 110mm,
Bandseite flächenbündig zur Zarge.

Rahmen:
Aluminiumrahmen DB 703, nach Bemusterung,
Spiegelbreite ca. 50 mm.
Brandschutz: Panikfunktion
Wärmeschutz: ohne besondere Anforderung
Schallschutz: R´w 37 dB
Einbruchschutz: ohne besondere Anforderung
Schlossvorrichtung: PZ
Beschichtung:  Pulverbeschichtet Farbe DB 703, nach
Bemusterung

Einbauort / -höhe:  EG bis 4,00 m
Menge: 1,000 St
DIN 276-1: 344

**4.10 Brandschutz-Türelement Rohrrahmentür mit Feststehenden Glas-Seitenteil, ca. 1.260/1,635 * 2.260 mm; T30-RS; R´w 37 dB (T-F-008-1; T-F-008-2)**
Innentür als Drehtür, einflügelig, Rohrrahmentür inkl.
Schloss, Bänder sowie Zarge mit Dichtung.

Allgemeine Anforderungen:
Baurichtmaß (B/H):  ca. 1.635 (Tür 1.260) mm / 2.260 mm

Lichtes Durchgangsmaß von 900 mm ist zu gewährleisten

Verglasung:
mind. 10 mm VSG-SI mit Schallschutzfolie, nach
Zulassung und Prüfung
Brandschutz nach Zulassung

Türblatt:
Aluminium-Rohrrahmentür  DB 703, nach Bemusterung
Rahmenbreite inkl. Glasleiste max 110mm,
Bandseite flächenbündig zur Zarge.

Rahmen:
Aluminiumrahmen DB 703, nach Bemusterung,
Spiegelbreite ca. 50 mm.
Brandschutz: T-30 RS; Panikfunktion
Wärmeschutz: ohne besondere Anforderung
Schallschutz: R´w 37 dB
Einbruchschutz: ohne besondere Anforderung
Schlossvorrichtung: PZ
Beschichtung:  Pulverbeschichtet Farbe DB 703, nach
Bemusterung

Einbauort / -höhe:  EG bis 4,00 m
Menge: 2,000 St
DIN 276-1: 344

**4.11 Freilauftürschließer als Feststellanlage für 1-flg. Türen Zulage**
Freilauftürschließer als Feststellanlage  für 1-flg.
Türen Funktionen: optional
auswählbar  PRODUKTBESCHREIBUNG / FUNKTIONEN
SCHLIESSKÖRPER Schließkraft: EN 3-6 Freilauffunktion ab
0° Türöffnungswinkel inklusive nicht sichtbarer
Montageplatte  mit Bohrbild nach DIN EN 1154 Beiblatt
1 stufenlos einstellbare
Schließgeschwindigkeit Endschlag 7° - 0° nicht
sichtbare Verschraubung  PRODUKTBESCHREIBUNG /
FUNKTIONEN GLEITSCHIENE Gleitschiene mit integriertem
Rauchmelder  mit Betriebs-, Verschmutzungs- und
Wartungsanzeige Rauchmelder mit
Alarmschwellennachführung für gleich bleibendes
Ansprechverhalten  TECHNISCHE MERKMALE max.
Nennausgangsleistung: 9,8 W Anschlussspannung: 230 V
AC, +/- 10% Betriebsspannung 24 V DC Schutzart: IP
30 geprüft nach EN 54 Teil 7  ZULASSUNG UND ZERTIFIKATE
 Fertigung nach DIN ISO 9001 Umwelt Produktdeklaration
ISO 14025 und EN 15804 EPD Deklarationsnummer:
EPD-ARG-20160183-IBG1-DE Türschließer geprüft nach EN
1154 CE-Kennzeichnung für Bauprodukte Barrierefrei nach
DIN 18040 bis 1.400 mm Türbreite Allgemein
bauaufsichtlich zugelassen vom DIBt, Berlin, für die
Verwendung als Feststellanlage. Abnahmeprüfung
vorgeschrieben.  EN 1154 KLASSIFIZIERUNG Schließen aus
180° Türöffnung Klasse 4 Dauerfunktion 500000 Zyklen
Klasse 8 Türschließergröße EN 3-6 Anwendbarkeit an
Feuer- u. Rauchschutztüren Klasse 1 Sicherheit Klasse
1 Hohe Korrosionsbeständigkeit Klasse 4  EN 1155
KLASSIFIZIERUNG Anwendungsklasse 3  Dauerfunktion
500000 Zyklen Klasse 8 Feststellungsgröße EN
3-6 Anwendbarkeit an Feuer- u. Rauchschutztüren Klasse
1 Sicherheit Klasse 1 Hohe Korrosionsbeständigkeit
Klasse 0  EINSATZBEREICHE - einflügelige Türen -
Innentüren - Rauch- und Feuerschutztüren - Flucht- und
Rettungswegtüren - barrierefreie Türen
  TÜRART 1-flg.  MONTAGEPOSITION Montagearten: Normalmo
tage Bandseite, DIN-Links und DIN-Rechts
verwendbar  FARBE Sonderfarbe DB703
Menge: 2,000 St
DIN 276-1: 344

**4.12 Brandschutz-Türelement Rohrrahmentürl, T90-RS, ca. 1.260 * 2.260 mm; R´w 37 dB (T-A-007-2)**
Innentür als Drehtür, einflügelig, Rohrrahmentür inkl.
Schloss, Bänder sowie Zarge mit Dichtung.

Allgemeine Anforderungen:
Baurichtmaß (B/H):  ca. 1.260 mm / 2.260 mm
Lichtes Durchgangsmaß von 900 mm ist zu gewährleisten

Verglasung:
mind. 10 mm VSG-SI mit Schallschutzfolie, nach
Zulassung und Prüfung
Brandschutz nach Zulassung

Türblatt:
Aluminium-Rohrrahmentür  DB 703, nach Bemusterung
Rahmenbreite inkl. Glasleiste max 110mm,
Bandseite flächenbündig zur Zarge.

Rahmen:
Aluminiumrahmen DB 703, nach Bemusterung,
Spiegelbreite ca. 50 mm.
Brandschutz: T90-RS, Panikfunktion
Wärmeschutz: ohne besondere Anforderung
Schallschutz: R´w 37 dB
Einbruchschutz: ohne besondere Anforderung
Schlossvorrichtung: PZ
Beschichtung:  Pulverbeschichtet Farbe DB 703, nach
Bemusterung

Einbauort / -höhe:  EG bis 4,00 m
Menge: 1,000 St
DIN 276-1: 344

**4.13 Freilauftürschließer als Feststellanlage für 1-flg. Türen Zulage**
Freilauftürschließer als Feststellanlage  für 1-flg.
Türen Funktionen: optional
auswählbar  PRODUKTBESCHREIBUNG / FUNKTIONEN
SCHLIESSKÖRPER Schließkraft: EN 3-6 Freilauffunktion ab
0° Türöffnungswinkel inklusive nicht sichtbarer
Montageplatte  mit Bohrbild nach DIN EN 1154 Beiblatt
1 stufenlos einstellbare
Schließgeschwindigkeit Endschlag 7° - 0° nicht
sichtbare Verschraubung  PRODUKTBESCHREIBUNG /
FUNKTIONEN GLEITSCHIENE Gleitschiene mit integriertem
Rauchmelder  mit Betriebs-, Verschmutzungs- und
Wartungsanzeige Rauchmelder mit
Alarmschwellennachführung für gleich bleibendes
Ansprechverhalten  TECHNISCHE MERKMALE max.
Nennausgangsleistung: 9,8 W Anschlussspannung: 230 V
AC, +/- 10% Betriebsspannung 24 V DC Schutzart: IP
30 geprüft nach EN 54 Teil 7  ZULASSUNG UND ZERTIFIKATE
 Fertigung nach DIN ISO 9001 Umwelt Produktdeklaration
ISO 14025 und EN 15804 EPD Deklarationsnummer:
EPD-ARG-20160183-IBG1-DE Türschließer geprüft nach EN
1154 CE-Kennzeichnung für Bauprodukte Barrierefrei nach
DIN 18040 bis 1.400 mm Türbreite Allgemein
bauaufsichtlich zugelassen vom DIBt, Berlin, für die
Verwendung als Feststellanlage. Abnahmeprüfung
vorgeschrieben.  EN 1154 KLASSIFIZIERUNG Schließen aus
180° Türöffnung Klasse 4 Dauerfunktion 500000 Zyklen
Klasse 8 Türschließergröße EN 3-6 Anwendbarkeit an
Feuer- u. Rauchschutztüren Klasse 1 Sicherheit Klasse
1 Hohe Korrosionsbeständigkeit Klasse 4  EN 1155
KLASSIFIZIERUNG Anwendungsklasse 3  Dauerfunktion
500000 Zyklen Klasse 8 Feststellungsgröße EN
3-6 Anwendbarkeit an Feuer- u. Rauchschutztüren Klasse
1 Sicherheit Klasse 1 Hohe Korrosionsbeständigkeit
Klasse 0  EINSATZBEREICHE - einflügelige Türen -
Innentüren - Rauch- und Feuerschutztüren - Flucht- und
Rettungswegtüren - barrierefreie Türen
  TÜRART 1-flg.  MONTAGEPOSITION Montagearten: Normalmo
tage Bandseite, DIN-Links und DIN-Rechts
verwendbar  FARBE Sonderfarbe DB703
Menge: 1,000 St
DIN 276-1: 344

**4.14 Brandschutz-Türelement Rohrrahmentürl, T30-RS, ca. 1.260 * 2.260 mm; R´w 37 dB (T-E-011-1)**
Brandschutz-Innentür als Drehtür, einflügelig,
Rohrrahmentür inkl. Schloss, Bänder sowie Zarge mit
Dichtung.

Allgemeine Anforderungen:
Baurichtmaß (B/H):  ca. 1.260 mm / 2.260 mm
Lichtes Durchgangsmaß von 900 mm ist zu gewährleisten

Verglasung:
mind. 10 mm VSG-SI mit Schallschutzfolie, nach
Zulassung und Prüfung
Brandschutz nach Zulassung

Türblatt:
Aluminium-Rohrrahmentür  DB 703, nach Bemusterung
Rahmenbreite inkl. Glasleiste max 110mm,
Bandseite flächenbündig zur Zarge.

Rahmen:
Aluminiumrahmen DB 703, nach Bemusterung,
Spiegelbreite ca. 50 mm.
Brandschutz: T30-RS, Panikfunktion
Wärmeschutz: ohne besondere Anforderung
Schallschutz: R´w 37 dB
Einbruchschutz: ohne besondere Anforderung
Schlossvorrichtung: PZ
Beschichtung:  Pulverbeschichtet Farbe DB 703, nach
Bemusterung

Einbauort / -höhe:  EG bis 4,00 m
Menge: 1,000 St
DIN 276-1: 344

**4.15 Freilauftürschließer als Feststellanlage für 1-flg. Türen Zulage**
Freilauftürschließer als Feststellanlage  für 1-flg.
Türen Funktionen: optional
auswählbar  PRODUKTBESCHREIBUNG / FUNKTIONEN
SCHLIESSKÖRPER Schließkraft: EN 3-6 Freilauffunktion ab
0° Türöffnungswinkel inklusive nicht sichtbarer
Montageplatte  mit Bohrbild nach DIN EN 1154 Beiblatt
1 stufenlos einstellbare
Schließgeschwindigkeit Endschlag 7° - 0° nicht
sichtbare Verschraubung  PRODUKTBESCHREIBUNG /
FUNKTIONEN GLEITSCHIENE Gleitschiene mit integriertem
Rauchmelder  mit Betriebs-, Verschmutzungs- und
Wartungsanzeige Rauchmelder mit
Alarmschwellennachführung für gleich bleibendes
Ansprechverhalten  TECHNISCHE MERKMALE max.
Nennausgangsleistung: 9,8 W Anschlussspannung: 230 V
AC, +/- 10% Betriebsspannung 24 V DC Schutzart: IP
30 geprüft nach EN 54 Teil 7  ZULASSUNG UND ZERTIFIKATE
 Fertigung nach DIN ISO 9001 Umwelt Produktdeklaration
ISO 14025 und EN 15804 EPD Deklarationsnummer:
EPD-ARG-20160183-IBG1-DE Türschließer geprüft nach EN
1154 CE-Kennzeichnung für Bauprodukte Barrierefrei nach
DIN 18040 bis 1.400 mm Türbreite Allgemein
bauaufsichtlich zugelassen vom DIBt, Berlin, für die
Verwendung als Feststellanlage. Abnahmeprüfung
vorgeschrieben.  EN 1154 KLASSIFIZIERUNG Schließen aus
180° Türöffnung Klasse 4 Dauerfunktion 500000 Zyklen
Klasse 8 Türschließergröße EN 3-6 Anwendbarkeit an
Feuer- u. Rauchschutztüren Klasse 1 Sicherheit Klasse
1 Hohe Korrosionsbeständigkeit Klasse 4  EN 1155
KLASSIFIZIERUNG Anwendungsklasse 3  Dauerfunktion
500000 Zyklen Klasse 8 Feststellungsgröße EN
3-6 Anwendbarkeit an Feuer- u. Rauchschutztüren Klasse
1 Sicherheit Klasse 1 Hohe Korrosionsbeständigkeit
Klasse 0  EINSATZBEREICHE - einflügelige Türen -
Innentüren - Rauch- und Feuerschutztüren - Flucht- und
Rettungswegtüren - barrierefreie Türen
  TÜRART 1-flg.  MONTAGEPOSITION Montagearten: Normalmo
tage Bandseite, DIN-Links und DIN-Rechts
verwendbar  FARBE Sonderfarbe DB703
Menge: 1,000 St
DIN 276-1: 344

### Titel 5 Innenfenster

**5.1 Alu-Brandschutzverglasung F 90, 1.510x1.360 mm**
Abmessung ca.: 1.500 mm x 1.360 mm

Farbe DB 703

Einbauort: Innenwand, Flur/Foyer

Innenfenster aus Leichtmetallrahmenprofilen zum Einbau
in Trockenbauwand und Massivwand, feststehend, inkl.
Verglasung mit Klarglas.
Feuerwiderstandsklasse: F90
Widerstandsklasse nach DIN EN 356: P3A
Schallschutz: R´w 42 dB
Rahmenfarbe: DB703

Verglasung:
Verglasung: nach Herstellervorgabe, mind. 10 mm
Schallschutzglas VSG SI
+ Brandschutzverglasung

Fabrikat und Typ: '....................................
...........................'
Menge: 4,000 St
DIN 276-1: 334

**5.2 Alu-Brandschutzverglasung F 90, 2.260x1.260 mm**
Abmessung ca.: 2.260 mm x 1.260 mm

Farbe DB 703

Einbauort: Innenwand, Flur/Foyer

Innenfenster aus Leichtmetallrahmenprofilen zum Einbau
in Trockenbauwand und Massivwand, feststehend, inkl.
Verglasung mit Klarglas.
Feuerwiderstandsklasse: F90
Widerstandsklasse nach DIN EN 356: P3A
Schallschutz: R´w 42 dB
Rahmenfarbe: DB703

Verglasung:
Verglasung: nach Herstellervorgabe, mind. 10 mm
Schallschutzglas VSG SI
+ Brandschutzverglasung
Menge: 3,000 St
DIN 276-1: 334

**5.3 Innenfenster/Fertigfenster für Montagewand Schallschutz 2,26 x 1,87 m**
Innenfenster aus Leichtmetallrahmenprofilen zum Einbau
in Trockenbauwand und Massivwand, feststehend, inkl.
Verglasung mit Klarglas.
Größe: b/h=2.260/1.870 mm
Feuerwiderstandsklasse: keine
Widerstandsklasse nach DIN EN 356: P3A
Schallschutz: R´w 42 dB
Wandöffnungsmaß: 2.260/1.870 mm.
Rahmenfarbe: DB703

Verglasung:
Verglasung: nach Herstellervorgabe, mind. 10 mm
Schallschutzglas VSG SI
+ 6 mm Einscheibensicherheitsglas.

Fabrikat und Typ: '....................................
...........................'
Menge: 1,000 St
DIN 276-1: 346

**5.4 Alu-Brandschutzverglasung F 90, 3,010 x 1.060 mm**
Abmessung ca.: 3.010 mm x 1.060 mm

Farbe DB 703

Einbauort: Innenwand, Flur/Foyer

Innenfenster aus Leichtmetallrahmenprofilen zum Einbau
in Trockenbauwand und Massivwand, feststehend, inkl.
Verglasung mit Klarglas.
Feuerwiderstandsklasse: F90
Widerstandsklasse nach DIN EN 356: P3A
Schallschutz: R´w 42 dB
Rahmenfarbe: DB703

Verglasung:
Verglasung: nach Herstellervorgabe, mind. 10 mm
Schallschutzglas VSG SI
+ Brandschutzverglasung
Menge: 2,000 St
DIN 276-1: 334

**5.5 Alu-Brandschutzverglasung F 90, 2,010 x 2.260 mm**
Abmessung ca.: 2.010 mm x 2.260 mm

Farbe DB 703

Einbauort: Innenwand, Flur/Foyer

Innenfenster aus Leichtmetallrahmenprofilen zum Einbau
in Trockenbauwand und Massivwand, feststehend, inkl.
Verglasung mit Klarglas.
Feuerwiderstandsklasse: F90
Widerstandsklasse nach DIN EN 356: P3A
Schallschutz: R´w 42 dB
Rahmenfarbe: DB703

Verglasung:
Verglasung: nach Herstellervorgabe, mind. 10 mm
Schallschutzglas VSG SI
+ Brandschutzverglasung
Menge: 1,000 St
DIN 276-1: 334

**5.6 Alu-Brandschutzverglasung F 90, 2,510 x 1.060 mm**
Abmessung ca.: 2.510 mm x 1.060 mm

Farbe DB 703

Einbauort: Innenwand, Flur/Foyer

Innenfenster aus Leichtmetallrahmenprofilen zum Einbau
in Trockenbauwand und Massivwand, feststehend, inkl.
Verglasung mit Klarglas.
Feuerwiderstandsklasse: F90
Widerstandsklasse nach DIN EN 356: P3A
Schallschutz: R´w 42 dB
Rahmenfarbe: DB703

Verglasung:
Verglasung: nach Herstellervorgabe, mind. 10 mm
Schallschutzglas VSG SI
+ Brandschutzverglasung
Menge: 2,000 St
DIN 276-1: 334

### Titel 6 Türdrücker

*Hinweis: 1. Hinweistext zu Normalposition 6.1*
U-Form-Griff aus gebogenem Rundrohr mit geradem
Abschluss, in Anlehnung an Pferdestall-Drücker.
Drückerhals zur besseren Lastabtragung
konisch-zylindrisch aufgeweitet.

Türdrücker Handhabe zylindrisch
Ø 20 mm, Länge 145 mm, Drückerhalslänge 62 mm
Return 55 mm

Türknopf kugelförmig Ø 50 mm, Hals gerade, feststehend

WC-Rosetten innen Riegel, außen Schauscheibe rot-weiß,
Notentriegelung mit Münze.

Material: Edelstahl rostfrei, Werkstoff 1.4301
Oberfläche: fein matt

Klassifizierungsschlüssel gem. DIN EN 1906: 2012-12
4  7  -  0  1  4  0  A
für Türen ohne Anforderung

- Garnituren mit festdrehbarer Gleitlagerung in
Adaptertechnik
- Einteilige Deckrosetten mit Befestigung in
Clip-Technik
- Unterkonstruktion in glasfaserverstärktem Kunststoff
mit Edelstahlverstärkung
- durchgehende Verschraubung mit Edelstahl-Schrauben M5
- Führungslager: Tiefe t  7 mm, Ø  18 mm (DIN 18 255)
- unsichtbare Verschraubung
- Garnitur bestehend aus 2 Lochteilen, die zur
optimalen Ableitung der auftretenden Kräfte ins
Türblatt formschlüssig durch Ringschneidschrauben und
Rosetten in Adaptertechnik verbunden sind

- Vierkantstift 8 mm
- Rosetten Ø 55 mm, Kantenradius  1 mm
- Schlüssellochungen BB, PZ oder WC-R
- Zum Nachweis der Nachhaltigkeit müssen die
angebotenen Erzeugnisse aus einer Produktion
entstammen, die gem. EN 15 804 und gem. EMAS
zertifiziert sind.

Entsprechende Zertifikate sind vorzulegen.

Das Design von Türdrücker und Knopf gilt als Vorgabe
für die Fenstergriffe und Rahmentürbeschläge.

Am Standort ist ein Zutrittskontrollsystem auf
MIFARE-DESFire-EV1-Basis im Einsatz; zur Sicherstellung
der Kompatibilität künftiger Nachrüstungen wird eine
systemkompatible Lieferbarkeit gefordert.

z.B. FSB Produktfamilie 1070
oder gleichwertiger Art

**6.1 Wechselgarnitur Edelstahl für Feuerschutzgarnitur Drücker-Drücker**
Wie in der Leitbeschreibung

Fabrikat und Typ: '....................................
...........................'
Menge: 6,000 St
DIN 276-1: 344

**6.2 Wechselgarnitur Edelstahl für Feuerschutzgarnitur Drücker-Knauf**
Wie in der Leitbeschreibung
Menge: 4,000 St
DIN 276-1: 344

**6.3 Türdrückergarnitur Edelstahl für Standardtüren Drücker-Drücker**
Wie in der Leitbeschreibung
Menge: 2,000 St
DIN 276-1: 344

**6.4 Türdrückergarnitur Edelstahl für Standardtüren Drücker-Knauf**
Wie in der Leitbeschreibung
Menge: 1,000 St
DIN 276-1: 344

**6.5 Wandpuffer**
Wandpuffer, aus Aluminium mit hoher Festigkeit, Härte
und Korrosionsbeständigkeit komplett einschl.
Befestigungsmaterial liefern und in Abstimmung mit der
Bauüberwachung montieren

Abmessung:
- 40 mm Durchmesser
- 60 mm Länge

Fabrikat und Typ: '....................................
...........................'
Menge: 9,000 St
DIN 276-1: 344

**6.6 Türpuffer, Boden**
Türpuffer aus Aluminium mit hoher Festigkeit, Härte und
Korrosionsbeständigkeit komplett einschl.
Befestigungsmaterial liefern und in Abstimmung mit der
Bauüberwachung montieren

Abmessung:
- 75 mm Durchmesser
- 30 mm Höhe

Fabrikat und Typ: '....................................
...........................'
Menge: 4,000 St
DIN 276-1: 344

### Titel 7 Dokumentation

**7.1 Dokumentation AN**
Projektdokumentation gem. ZTV Punkt 2 ff und des
Bauablaufes gem. den ZTV und den Allgemeinen
Vorbemerkungen
Menge: 1,000 psch
DIN 276-1: 344

USt %: 19,00; Summe brutto: 0,00
